# Forjado de cubierta inclinada de panel contralaminado de madera (CLT) "STORA ENSO"

- Propiedad del archivo: CYPE INGENIEROS, S.A.
- Formato: FIEBDC-3/2002
- Divisa: EUR
- Costes indirectos: 3.00 %
- IVA: 21.00 %

**EMD030** m² Forjado de cubierta inclinada de panel contralaminado de madera (CLT) "STORA ENSO", de superficie media mayor de 6 m², de 60 mm de espesor, formado por tres capas de tablas de madera, encoladas con adhesivo sin urea-formaldehído, con capas sucesivas perpendiculares entre sí y disposición transversal de las tablas en las capas exteriores, acabado superficial calidad no vista en ambas caras, de madera de abeto rojo (Picea abies) y pino silvestre (Pinus sylvestris), con tratamiento superficial hidrofugante, transparente; elementos de fijación mecánica, de acero galvanizado tipo DX51D+Z275N y cinta adhesiva de polietileno de 60 mm de anchura; impermeabilización mediante lámina impermeabilizante flexible, transpirable y difusora de vapor de agua, formada por tres capas de fieltro de polipropileno, de 0,51 mm de espesor y 1,5 m de anchura fijada con cinta adhesiva de polietileno de 60 mm de anchura.
Suministro y montaje de forjado de cubierta inclinada de panel contralaminado de madera (CLT) "STORA ENSO", de superficie media mayor de 6 m², de 60 mm de espesor, formado por tres capas de tablas de madera, encoladas con adhesivo sin urea-formaldehído, con capas sucesivas perpendiculares entre sí y disposición transversal de las tablas en las capas exteriores, acabado superficial calidad no vista en ambas caras, de madera de abeto rojo (Picea abies) y pino silvestre (Pinus sylvestris), clase de servicio 1 y 2, según UNE-EN 1995-1-1, Euroclase D-s2, d0 de reacción al fuego, conductividad térmica 0,13 W/(mK), densidad 490 kg/m³, calor específico 1600 J/kgK, factor de resistencia a la difusión del vapor de agua 20, contenido de humedad a la entrega del 12% (+/- 2%), clase resistente C24 y módulo de elasticidad paralelo de 12500 N/mm², con tratamiento superficial hidrofugante, transparente. Incluso eslingas para facilitar la descarga; resolución de encuentros mediante elementos de fijación mecánica, de acero galvanizado tipo DX51D+Z275N y cinta adhesiva de polietileno de 60 mm de anchura; impermeabilización mediante lámina impermeabilizante flexible, transpirable y difusora de vapor de agua, formada por tres capas de fieltro de polipropileno, de 0,51 mm de espesor y 1,5 m de anchura fijada con cinta adhesiva de polietileno de 60 mm de anchura, cortes, entalladuras para su correcto acoplamiento, nivelación y colocación de los elementos de atado y refuerzo. Trabajado en taller y colocado en obra.
Incluye: Replanteo y marcado de ejes. Preparación de los paneles para su descarga. Colocación y fijación provisional de los paneles. Aplomado y nivelación. Ejecución de las uniones. Fijación definitiva de los paneles. Colocación de la cinta de sellado. Colocación de la impermeabilización.
Criterio de medición de proyecto: Superficie medida según documentación gráfica de Proyecto, sin deducir huecos.
Criterio de medición de obra: Se medirá la superficie realmente ejecutada según especificaciones de Proyecto, sin deducir huecos. Se consideran incluidos todos los elementos integrantes de la estructura señalados en los planos y detalles del Proyecto.

| Código | Ud | Descripción | Rendimiento | Precio | Importe |
|---|---|---|---|---|---|
| mt07ems020pccava | m² | Panel contralaminado de madera (CLT) "STORA ENSO", de superficie media mayor de 6 m², de 60 mm de espesor, formado por tres capas de tablas de madera, encoladas con adhesivo sin urea-formaldehído, con capas sucesivas perpendiculares entre sí y disposición transversal de las tablas en las capas exteriores, acabado superficial calidad no vista en ambas caras, de madera de abeto rojo (Picea abies) y pino silvestre (Pinus sylvestris), clase de servicio 1 y 2, según UNE-EN 1995-1-1, Euroclase D-s2, d0 de reacción al fuego, conductividad térmica 0,13 W/(mK), densidad 490 kg/m³, calor específico 1600 J/kgK, factor de resistencia a la difusión del vapor de agua 20, contenido de humedad a la entrega del 12% (+/- 2%), clase resistente C24 y módulo de elasticidad paralelo de 12500 N/mm²; CLT 60 L3s NVI WW 24 SAN. Incluso eslingas para facilitar la descarga. (material) | 1.150 | 47.29 | 54.38 |
| mt07ems030 | Ud | Repercusión por m² de tratamiento superficial hidrofugante, transparente, aplicado en una cara del panel contralaminado de madera. (material) | 1.000 | 4.00 | 4.00 |
| mt07mee603 | Ud | Repercusión por m² de elementos de fijación mecánica, de acero galvanizado tipo DX51D+Z275N, para montaje de panel contralaminado de madera. (material) | 1.000 | 1.50 | 1.50 |
| mt15dra070a | m | Cinta adhesiva de polietileno de 60 mm de anchura, para el sellado en los encuentros de los paneles y para la fijación y el sellado de láminas transpirables. (material) | 0.500 | 0.98 | 0.49 |
| mt15dra060a | m² | Lámina impermeabilizante flexible, transpirable y difusora de vapor de agua, formada por tres capas de fieltro de polipropileno, de 0,51 mm de espesor y 1,5 m de anchura. (material) | 0.800 | 1.92 | 1.54 |
| mq07gte010c | h | Grúa autopropulsada de brazo telescópico con una capacidad de elevación de 30 t y 27 m de altura máxima de trabajo. (maquinaria) | 0.050 | 66.84 | 3.34 |
| mo048 | h | Oficial 1ª montador de estructura de madera. (mano de obra) | 0.455 | 18.10 | 8.24 |
| mo095 | h | Ayudante montador de estructura de madera. (mano de obra) | 0.911 | 16.94 | 15.43 |
| % | % | Costes directos complementarios | 2 % | 88.92 | 1.78 |
|  |  | Costes directos |  |  | 90.70 |
